# Kultur I Kloster I Kyritz
Angebotsaufforderung (GAEB 90, DA83)
Währung: EUR

## LOS K 014 Putzarbeiten Innen
Datum: 28.01.26

*Hinweis*
IV. Ausführung

1.Ausführung und Abrechnung der Bauleistungen erfolgen
nach VOB neueste Fassung und den gültigen DIN- Normen,
insbesondere DIN 18350 - Putzarbeiten und Stuckarbeiten
.
Die Verarbeitungs- und Ausführungsrichtlinien der Herst
eller sind genauestens einzuhalten.

2.Erforderliche statische Berechnungen werden vom Ingen
ieurbüro Stich erstellt. Sie sind nach Übergabe mit den
 Ausführungs- und Detailplänen des Architekturbüros abz
ugleichen. Eventuelle Widersprüche sind vor Beginn der
Arbeiten anzuzeigen.

3.Leitungen jeder Art müssen durch Installateure vor de
m Betonieren bzw. vor Fertigstellung der Putzarbeiten e
ingebaut werden. Den Installateuren muss hierfür genüge
nd Zeit gegeben werden.

4.Betreffend Aufmaß wird festgelegt, dass nur nach den
Plänen verlangte Leistungen, soweit sie tatsächlich aus
geführt wurden, zum Ansatz kommen. Werden Mehrleistunge
n mit Genehmigung des Architekten erforderlich und sind
 solche nach Fertigstellung nicht mehr örtlich zu überp
rüfen, so werden diese Mehrleistungen nur anerkannt, we
nn zum Zeitpunkt der Ausführung ein Aufmaß mit dem Arch
itekten durchgeführt wurde.

5.Es ist auf ausreichende Abklebung sämtlicher Fenster
u. Böden zu achten, es erfolgt hierzu nach VOB keine ge
sonderte Vergütung!

6.In die Einheitspreise ist die Stellung erforderlicher
 Arbeitsrüstungen innerhalb des Gebäudes einzu-kalkulie
ren.

7.Transport von Abbruchmaterial aus dem Gebäude, Abtran
sport, beseitigen des Containerinhaltes sowieContainer-
 und Kippgebührensind bei sämtlichen Positionen, bei de
nen solches anfällt, auch wenn nicht ausdrücklich im Te
xt erwähnt, in die Einheitspreise mit einzukalkulieren.
 Es erfolgt keine gesonderte Vergütung.

8.  Die Gleichwertigkeit zu den angegebenen Leitfabrika
ten muss in allen in der Position genannten Eigenschaft
en gegeben sein. Ist vom Bieter kein Fabrikat angegeben
, so ist davon auszugehen, dass das Leitfabrikat kalkul
iert wurde.

Vorbemerkungen I. bis IV. gelesen und anerkannt:

â_¦â_¦â_¦â_¦â_¦â_¦â_¦â_¦â_¦â_¦â_¦â_¦â_¦â_¦â_¦â_¦â_¦â_¦â
_¦â_¦â_¦â_¦â_¦â_¦â_¦â_¦
Ort, Datum, Unterschrift, Stempel

### 01 Innenputzarbeiten

**01.0010 Baustelleneinrichtung**
Einrichten, Vorhalten über die gesamte Bauzeit sowie Rä
umen der Baustelle und Wiederherstellung des Geländes m
it folgenden in den Pauschalpreis einzurechnenden Leist
ungen:

-Herrichten der erforderl. Lager- und Arbeitsplätze
-Notwendige Geräte, Werkzeuge und Hilfsmittel
-Transporte zur und von der Baustelle
-Material-Vorhaltekosten
-Alle sonstigen Kosten, die der Auftragnehmer zur
ordnungsgemäßen Durchführung der Bauaufgabe
zu erbringen hat;
-Sicherungsmaßnahmen bei An- u. Abtransport von
Baumaterial auf und vor dem Grundstück sind zu
beachten u. einzuhalten einschl. Säuberung und
  Schneeräumung usw.
-Für die Sicherungmaßnahmen auf der Baustelle
maßgeblich sind die Forderungen des Amtes für
öffentliche Ordnung, der Bauberufsgenossenschaften und sonst mitwirkender Behörden,
Amtsstellen und Körperschaften.

Die beengten innerstädtischen Verhältnisse in der Altst
adt Kyritz und damit verbundene Absprerrungen im öffent
lichen Strassenraum sind einzukalkulieren.
Der gesamte Klosterbereich einschließlich des Baugrunds
tückes sind als Bodendenkmal ausgewiesen.

Leistungen, die der Auftraggeber über die oben definier
ten Bereiche hinaus fordert, sind in den nachfolgenden
Positionen beschrieben und werden gesondert vergütet.
Menge: 1,000 psch

*Hinweis*

**01.0020 Schutz Fenster und Türen, Folie**
Vollflächiges Abkleben und Abdecken von Fenstern und Tü
ren
zum Schutz vor Verunreinigungen während der Putzarbeite
n  mit geeignetem Material, wie reißfeste PE-Folie, ein
schl. dem Vorhalten, Warten und dem Beseitigen nach Abn
ahme der Bauleistungen.
Menge: 250,000 m2

**01.0030 Schutz Fenster und Türen, Hartfaserplatten und Folie**
Vollflächiges Abkleben und Abdecken von Fenstern und Tü
ren
zum Schutz vor Verunreinigungen während des großflächig
en Putzabschlagens  mit geeignetem Material, wie reißfe
ste PE-Folie und Hartfaserplatten einschl. dem Vorhalte
n, Warten und dem Beseitigen nach Abnahme der Bauleistu
ngen.
Menge: 100,000 m2
Zuordnung: 331 DIN276_06

**01.0040 Wandputz entfernen, lose**
Losen bzw. normal haftenden Wandputz (Kalk oder Lehm),
in kleineren und größeren Flächen, unter geringstmöglic
her Beschädigung der angrenzenden Bauteile vorsichtig e
ntfernen, Flächen für Neuverputz vorrichten. Aufmaß wie
 vor.
Menge: 200,000 m2

**01.0050 Behutsames entfernen, Putz mit Bewehrung**
Behutsames entfernen von Zement- und Kalkzementputzfläc
hen mit Bewehrung
Menge: 200,000 m2

**01.0060 Untergrund vorbehandeln - Farben, Tapeten**
Farben, Tapeten, Trennschichten von Wandflächen unter V
erwendung von geeigneten Verfahren säubern. Abfälle fac
hgerecht auffangen und fachgerecht entsorgen.
Menge: 500,000 m2
Zuordnung: 336 DIN276_06

**01.0070 Befunde Anlegen**
Wand und Deckenbefunde nach Angabe der Bauleitung währ
end der Maßnahme schützen. Flächen sind anzulegen und f
ürrRestauratorische Aufarbeitung vorzubereiten.
Menge: 15,000 Stck

*Hinweis*
Innen - Putzarbeiten

*Hinweis*

**01.0080 Zulage Lehmputz/ Decke, unter 1,0 m2**
Zulage für Einzelflächen unter 1,0 m2
Menge: 15,000 m2

**01.0090 Zulage zusätzliche Putzlage, Decke**
Zulage zur Vorposition für zusätzliche Putzlage.
Auf eine ausreichende Trocknung der einzelnen Lagen ist
 besonders genau zu achten!
Gesamtputzdicke: ca. 30 - 35 mm
Menge: 350,000 m2

**01.0100 Putzträger Schilfrohr, Decke**
Aufbringen von Putzträgern aus Schilfrohr auf die Decke
nschalung bzw. auf Deckenbalken, vollflächig. Befestigu
ng mit verzinkten Klammern, mind. 24 mm lang. Bei auszu
bessernden und neu zu  verputzenden Deckenflächen, in k
leineren und größeren Flächen.
Menge: 300,000 m2

**01.0110 Putzschiene, Decke**
Anbringen einer verzinkten Putzabschlußschiene entlang
den elektroseitig montieren, später flächenbündig einzu
putzenden Stromschienen, auch an deren Stirnseiten. Zuv
or Befestigen von vorhandenenem, losem Schilfrohr- Putz
träger, nach bauseitigen Schlitzen des Deckenputzes für
 o.g. Stromschiene.
Menge: 25,000 lfm

**01.0120 Kalkputz auf Altbaudecken**
Herstellen von mehrlagigem Deckenputz auf Altbaudecken,
 zum Ergänzen, Ausbessern und Erneuern von bestehenden
Deckenputzflächen auf bestehende Unterkonstruktion, ein
schl. anputzen an putzbündige Stromschienen sowie inkl.
 Anpassen an bestehenden Putz. Auch Verputzen von Gewöl
bedecken und Sturzflächen.
Putzstärke: ca. 10-20 mm
Menge: 100,000 m2

**01.0130 Zulage Kalkputz/ Decke unter 0,5 m2**
Zulage für Einzelflächen unter 0,5 m2.
Putzstärke: ca. 10-20 mm
Menge: 20,000 m2

**01.0140 Zulage Kalkputz/ Decke, unter 1,0 m2**
Zulage für Einzelflächen unter 1,0 m2.
Putzstärke: ca. 10-20 mm
Menge: 15,000 m2

**01.0150 Zulage Lehmputz/ Decke, unter 0,5 m2**
Zulage für Einzelflächen unter 0,5 m2
Menge: 20,000 m2

**01.0160 Kalkputz überarbeiten, Decke**
Vorhandenen Kalkputz mit kleineren Beschädigungen übera
rbeiten, inkl. verputzen von Fehlstellen bis ca. 0,05 m
2 Einzelgröße, auf Altbauwänden inkl. saubere Anpassung
 an vorhandenen Putz, inkl. vorheriges Auswerfen von Lö
chern, Schlitzen usw.
Aufmaß nach Gesamtgröße der zu überarbeitenden Decke, s
ofern keine Putzflächen über 0,05 m2 auszubessern sind.
Menge: 75,000 m2

**01.0170 Lehmputz überarbeiten, Decke**
Vorhandenen Lehmputz mit kleineren Beschädigungen übera
rbeiten, inkl. verputzen von Fehlstellen bis ca. 0,05 m
2 Einzelgröße, auf Altbaudecken inkl. saubere Anpassung
 an vorhandenen Putz, inkl. vorheriges Auswerfen von Lö
chern, Schlitzen usw.
Aufmaß nach Gesamtgröße der zu überarbeitenden Wand, so
fern keine Putzflächen über 0,05 m2 auszubessern sind.
Menge: 100,000 m2

**01.0180 Armierungsgewebe Decke**
Überspannen von rissegefährdeten Lehmdecken inkl. Lehmk
lebe-/Armierungsmörtel
Menge: 300,000 m2

**01.0190 Lehmputz als Feinputz auf Altbaudecken**
Herstellen eines 1-lagigen Lehmputzes auf Altbaudecken,
 kellengeglättet, Zusammensetzung entsprechend dem hist
orischen Bestand, incl. Haftgrund und saubere Anpassung
 an vorhandenen Lehmputz, incl. vorheriges Auswerfen vo
n Löchern, Schlitzen usw.
Putzdicke:  ca. 5 - 10 mm
Menge: 150,000 m2

**01.0200 Lehmputz mehrlagig auf Altbaudecken**
Herstellen eines 3-lagigen Lehmputzes auf Altbaudecken,
 kellengeglättet, Zusammensetzung entsprechend dem hist
orischen Bestand, incl. Haftgrund und saubere Anpassung
 an vorhandenen Lehmputz, incl. vorheriges Auswerfen vo
n Löchern, Schlitzen usw.
Putzdicke:  ca. 20 - 30 mm
Menge: 100,000 m2

**01.0210 Schlitze verputzen, 5 cm, Decke**
Einputzen von Stromschienen, verputzen von Elektroschli
tzen u.ä. in vorhandenem Wandputz, inkl. saubere Anpass
ung an den vorhandenen Putz, soweit nicht im Zuge des W
and- Flächenputzes ausführbar, ggf. Schlitze zuvor ausw
erfen.
Breite bis 5 cm
Menge: 150,000 lfm
Zuordnung: 345 DIN276_06

**01.0220 Schlitze verputzen, 10 cm, Decke**
wie vor, jedoch Breite 6 - 10 cm
In zu verputzenden Flächen liegende Schlitze sowie Schl
itze über 10 cm Breite werden in der Pos. "Deckenputz"
abgerechnet.
Menge: 10,000 lfm

**01.0230 Lehmwickel, Bestand, einbauen**
Einzelne Lehmwickel des Bestandes,
seitlich in Nute der
Deckenbalken eingeschoben, wieder
einbauen, inkl.
Anpassarbeiten.
Die Lehmwickel wurden zur
Wiederverwendung seitlich gelagert.
Holzstaken L x B x H ca. 125 x 25 x 15
cm,
Menge: 25,000 St

**01.0240 Lehmwickelstaken**
Anfertigen und einbauen von Lehmwickelstaken bestehend
aus Hartholzleisten mit Strohleichtlehm in historischer
 Technik umwickeln, in vorhandene Balken mit einschiebe
n, inkl. sämtlicher Materialien sowie aller Nebenarbeit
en.
Ausführung gemäß historischem Bestand, Stärke ca. 16 cm
Menge: 20,000 m2

**01.0250 Oberseitiger Leichtlehmverstrich**
Aufbringen eines Leichtlehmverstriches als Auffüllung ü
ber den vorgenannten Wickelstaken bis Oberkante Deckenb
alken sauber abziehen (gesamte Balkenhöhe ca. 20 cm)
Menge: 20,000 m2

*Hinweis*

**01.0260 Armierungsgewebe**
Überspannen von rissegefährdeten Flächen
Menge: 100,000 m2

**01.0270 Wandputz festigen**
Wertvollen sandenden, hohllagigen und schüsselförmig ab
stehenden Wandputz mit historischen Fassungsresten fest
igen durch Aufbringen von Kieselsäureesther, zuvor anle
gen von Proben.
Ausführung nach Angaben des Restaurators.
Menge: 50,000 m2

**01.0280 Putz auf Mauerwerk- und Fachwerkwände ausbessern**
Herstellen von mehrlagigem Wandputz auf Altbauwänden, z
um Ergänzen, Ausbessern und Erneuern von bestehenden Wa
ndputzflächen auf bestehende Unterkonstruktion, inkl. A
npassen an bestehenden Putz. Auch Verputzen von Leibung
sflächen. Oberputz als Feinputz (max 10mm)
Putzstärke: ca. 10-20 mm
Menge: 350,000 m2

**01.0290 Putz auf Mauerwerk- und Fachwerkwände**
Herstellen von mehrlagigem (3-Lagig) Wandputz als Lehm
oder Kalkputz auf Altbauwänden, zum großflächigem Neuve
rputzung auf Bestands- und Neubauwänden aus Maerwerk un
d Fachwerk. Wandputzflächen auf bestehende Unterkonstru
ktion, inkl. Anpassen an bestehenden Putz. Auch Verputz
en von Leibungsflächen. Abrechung ab Putzflächen größer
 als 5m2
Putzstärke: ca. 20-40 mm
Menge: 150,000 m2

**01.0300 Verfugung ausbessern**
Ausbessern von beschädigter Verfugung in Sichtmauerwerk
 bzw. zu schlämmenden Flächen, Ausführung entsprechend
historischem Bestand. Loses Fugenmaterial zuvor auskrat
zen.
Menge: 200,000 m2

**01.0310 Putzträger Schilfrohr, Wand**
Aufbringen von Putzträgern aus Schilfrohr auf die Wand
(Fachwerk u.ä.). Befestigung mit verzinkten Klammern, m
ind. 24 mm lang. Bei auszubessernden und neu zu  verput
zenden kleineren und größeren Flächen.
Menge: 250,000 m2

**01.0320 Zulage Leibungen und Vorsprünge**
Zulage für das Anlegen und bearbeiten der  Leibungen a
n Fenster und Türen sowie Vorsprüngen für die positione
n des Wandputzes überarbeiten und Neu herstellen.
Menge: 175,000 lfm

### 02 Sonstiges

**02.0010 Stundenlohn Facharbeiter**
Stundenlohn für zusätzliche, mit der Bauleitung abgespr
ochene Leistungen auf Nachweis. Ausführung nur auf ausd
rückliche Anweisung der Bauleitung.
Berechnet für: Facharbeiter
Menge: 5,000 Std
